# Los 3 Markierung / Beschilderung
Angebotsaufforderung (GAEB 90, DA83)
Vergabenummer: NOO-2026-
DV-Nummer: A-33018-
Eröffnung: 09.07.26 11:00
Ende der Zuschlagsfrist: 20.07.26
Währung: EUR
Auftraggeber: Bundesrepublik Deutschland

## FB-Instands. Bkm13-25,6, RF HRO - Los 3
Datum: 19.06.26

### Titel 00 Allgemeine Leistungen

#### Bereich 00.00 Baustelleneinrichtung

**00.00.0001 Baustelle einrichten Sämtl.LV-Abschn.*Zufahrt vorh.**
StL-Nr. 21910110711
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen sämtlicher Abschnitte des Leistungsverzeichnisses.
Zufahrt zur Baustelle vorhanden.
Menge: 1,000 Psch

**00.00.0002 Baustelle räumen Sämtl. LV-Abschn.**
StL-Nr. 21910111201
Baustelle von allen Geräten, Anlagen, Einrichtungen und
dgl. räumen. Benutzte Flächen und Wege entsprechend dem
ursprünglichen Zustand herrichten. Soweit nicht für
bestimmte Leistungen für das Räumen der Baustelle gesonderte Positionen im Leistungsverzeichnis enthalten
sind, gilt die Pauschale
für alle Leistungen sämtlicher Abschnitte des Leistungsverzeichnisses.
Menge: 1,000 Psch

#### Bereich 00.01 Hilfsleistungen

**00.01.0001 Koordinierungsaufwand Koordinierung aller gleichzeitig**
Mitwirkung an der Koordinierung aller gleichzeitig
laufenden Bauarbeiten.
Leistung beinhaltet den erforderlichen Aufwand zur
Abstimmung und Mitwirkung an der Koordinierung der
einzelnen Leistungen, Koordinierung für technol.
Abhängigkeiten, ggf. notwendige Stillstandzeiten,
Verkehrsführungen, Baustellenzufahrten etc., einschl.
aller Bestimmungen mit AN der gleichzeitig lfd.
Arbeiten und AG und einer Zuarbeit zur Erstellung eines
koordierten Bauablaufplanes.
Koordinierung der eigenen Leistungen mit den Leistungen
der vom AG gesondert beauftragten AN für Streckenbau
und Verkehrssicherung, Kontrollvermessung und Labore.
Die technologischen Abhängigkeiten bei der
Leistungsdurchführung sind die entsprechenden OZ
einzualkulieren und werden nicht gesondert vergütet.
Menge: 1,000 Psch

**00.01.0002 Zuarbeit Los 1 Bauzeitenplan**
Bauzeitenplan liefern und fortschreiben
Bauzeitenplan mit einer Aufgliederung in die
wesentlichen Leistungen prüffähig liefern und
entsprechend dem Baufortschrittt fortschreiben.
Lieferung in 3-facher Ausfertigung.
Lieferung des fortgeschriebenen Plans in 3-facher
Ausfertigung.
Lieferung zusätzlich in digitaler Form im
mpp-Dateiformat und im PDF-Format.
Menge: 1,000 Psch

**00.01.0003 Erarbeiten eines Ma-Plan**
Erarbeiten eines Markierungsplanes
auf Grundlage des Bestandes.
Maßhaltige Aufnahme und Darstellung der Markierung vor
Beginn der Bauarbeiten.
Angaben zu Markierungsstrichbreiten, Verhältnis Strich/
Lücke, Sperrflächenmarkierungen, Breite der
Fahrstreifen, Standstreifen, Ein- und Ausfahrten,
Sicherheitsstreifen, Bemaßung der Querschnittsdaten.
Grundlage: Bestandsplan mit Autobahnkilometrierung.
Übergabe an den AG 3-fach in Papierform (M 1:1000)
sowie als pdf-Datei.
Plan wird Grundlage der Markierung nach Fertigstellung
der Bauarbeiten.
Menge: 1,000 St

### Titel 01 Markierung

*Hinweis*
Die Demarkierung soll nur bei den Entspannungsfeldern
und Übergangsbereichen (Bauende, Bauanfang, vor und
hinter den A-Bauwerken, Parkplatz) erfolgen. In den
Bereichen, wo nur Asphalt überbaut wird, soll die
Markierung darauf bleiben.
Das An-, Abfahren oder Umsetzen der
Maschinen ist in die einzelnen Positionen einzurechnen.

#### Bereich 01.00 Demarkierung RF Rostock

**01.00.0001 Längsmarkierung entfernen durchg.Fb.begr.*Breite 0,30 m sonst. Markierung*auf Betondecke Deckenerneuerung*Abf.d. Verw.zuf.**
StL-Nr. 22113100514221001
Längsmarkierung einschl. evtl. Sperrflächenumrandung
entfernen. Abgerechnet wird der entfernte Strich, bei
Doppelstrichen zwei Striche.
Durchgehender Strich als Fahrbahnbegrenzung.
Strichbreite = 0,30 m.
Markierungsstoffart = sonstiger spritzbarer Markierungsstoff.
Auf Betondecke.
Entfernen für Deckenerneuerung.
Abfall aufnehmen und nach Wahl des AN verwerten.
Menge: 620,000 m
Zuordnung: 131

**01.00.0002 Längsmarkierung entfernen durchg.Fb.begr.*Breite 0,30 m sonst. Markierung*a.Asphaltdecksch. Deckenerneuerung*Abf.d. Verw.zuf.**
StL-Nr. 22113100514211001
Längsmarkierung einschl. evtl. Sperrflächenumrandung
entfernen. Abgerechnet wird der entfernte Strich, bei
Doppelstrichen zwei Striche.
Durchgehender Strich als Fahrbahnbegrenzung.
Strichbreite = 0,30 m.
Markierungsstoffart = sonstiger spritzbarer Markierungsstoff.
Auf Asphaltdeckschicht.
Entfernen für Deckenerneuerung.
Abfall aufnehmen und nach Wahl des AN verwerten.
Menge: 250,000 m
Zuordnung: 131

**01.00.0003 Längsmarkierung entfernen Leitlinie 1zu2*Breite 0,15 m Plastik*auf Betondecke Deckenerneuerung*Abf.d. Verw.zuf.**
StL-Nr. 22113100532321001
Längsmarkierung einschl. evtl. Sperrflächenumrandung
entfernen. Abgerechnet wird der entfernte Strich, bei
Doppelstrichen zwei Striche.
Unterbrochener Strich; Verhältnis Strich/Lücke 1 zu 2
als Leitlinie.
Strichbreite = 0,15 m.
Markierungsstoffart = Plastikmasse.
Auf Betondecke.
Entfernen für Deckenerneuerung.
Abfall aufnehmen und nach Wahl des AN verwerten.
Menge: 350,000 m
Zuordnung: 131

**01.00.0006 Längsmarkierung entfernen Blockmark. 1 zu 1*Breite 0,30 m Plastik*auf Betondecke Deckenerneuerung*Abf.d. Verw.zuf.**
StL-Nr. 22113100544321001
Längsmarkierung einschl. evtl. Sperrflächenumrandung
entfernen. Abgerechnet wird der entfernte Strich, bei
Doppelstrichen zwei Striche.
Unterbrochener Strich; Verhältnis Strich/Lücke 1 zu 1
als Fahrbahnbegrenzung (Blockmarkierung).
Strichbreite = 0,30 m.
Markierungsstoffart = Plastikmasse.
Auf Betondecke.
Entfernen für Deckenerneuerung.
Abfall aufnehmen und nach Wahl des AN verwerten.
Menge: 30,000 m
Zuordnung: 131

**01.00.0007 Längsmarkierung entfernen durchg.Fb.begr.*Breite 0,15 m sonst. Markierung*a.Asphaltdecksch. Deckenerneuerung*Abf.d. Verw.zuf.**
StL-Nr. 22113100512211001
Längsmarkierung einschl. evtl. Sperrflächenumrandung
entfernen. Abgerechnet wird der entfernte Strich, bei
Doppelstrichen zwei Striche.
Durchgehender Strich als Fahrbahnbegrenzung.
Strichbreite = 0,15 m.
Markierungsstoffart = sonstiger spritzbarer Markierungsstoff.
Auf Asphaltdeckschicht.
Entfernen für Deckenerneuerung.
Abfall aufnehmen und nach Wahl des AN verwerten.
Menge: 120,000 m

**01.00.0008 Längsmarkierung entfernen durchg.Fb.begr.*Breite 0,15 m sonst. Markierung*auf Betondecke Deckenerneuerung*Abf.d. Verw.zuf.**
StL-Nr. 22113100512221001
Längsmarkierung einschl. evtl. Sperrflächenumrandung
entfernen. Abgerechnet wird der entfernte Strich, bei
Doppelstrichen zwei Striche.
Durchgehender Strich als Fahrbahnbegrenzung.
Strichbreite = 0,15 m.
Markierungsstoffart = sonstiger spritzbarer Markierungsstoff.
Auf Betondecke.
Entfernen für Deckenerneuerung.
Abfall aufnehmen und nach Wahl des AN verwerten.
Menge: 20,000 m
Zuordnung: 131

**01.00.0009 Sonstige Markierung entfernen Sperrfläche*Breite 0,50 m sonst. Markierung*a.Asphaltdecksch. Deckenerneuerung*Abf.d. Verw.zuf.**
StL-Nr. 22113101025211001
Sonstige Markierung wie Quermarkierung, Schrägstrich
der Sperrfläche oder Parkmarkierung entfernen. Abgerechnet wird der entfernte Strich.
Schrägstrich der Sperrfläche.
Strichbreite = 0,50 m.
Markierungsstoffart = sonstiger spritzbarer Markierungsstoff.
Auf Asphaltdeckschicht.
Entfernen für Deckenerneuerung.
Abfall aufnehmen und nach Wahl des AN verwerten.
Menge: 30,000 m

#### Bereich 01.01 Markierung RF Rostock

*Hinweis*
Hinweistext für Folgepositionen
Das An-, Abfahren oder Umsetzen der
Maschinen ist in die einzelnen Positionen einzurechnen.

**01.01.0001 Markierungsfläche trocknen**
StL-Nr. 221131105
Fläche für Markierung schonend trocknen. Abgerechnet
wird die zu markierende Fläche. Bei Pfeil, Buchstabe,
Ziffer, Verkehrsschild und Piktogramm ergibt sich die
Fläche aus dem kleinsten umschließenden Rechteck.
Menge: 8164,000 m2

**01.01.0002 Markierungsfläche reinigen Wasserhochdruck**
StL-Nr. 22113111001
Fläche für Markierung reinigen. Kehrgut aufnehmen und
nach Wahl des AN verwerten. Abgerechnet wird die zu
markierende Fläche. Bei Pfeil, Buchstabe, Ziffer, Verkehrsschild, und Piktogramm ergibt sich die Fläche aus
dem kleinsten umschließenden Rechteck.
Reinigung mit Wasserhochdruckverfahren.
Menge: 8164,000 m2
Zuordnung: 131

*Hinweis*
Im Bereich des rechten und linken Fahrbahnrandes

**01.01.0003 Längsmarkierung Typ II herstellen durchg.Fb.begr.*Breite 0,30 m mit Vormarkierung*Kaltspritzplastik grobe Nachstreum.*P 7 grobstr. Decke**
StL-Nr. 22113150514141021
Längsmarkierung Typ II einschl. evtl.
Sperrflächenumrandung als endgültige Markierung herstellen. Abgerechnet wird der markierte Strich, bei
Doppelstrichen zwei Striche.
Durchgehend als Fahrbahnbegrenzung.
Strichbreite = 0,30 m.
Strich mit Vormarkierung.
Markierungssystem aus reaktivem Stoff, spritzbar (Kaltspritzplastik).
Als System mit groben Nachstreumitteln.
Verkehrsklasse = P 7.
Markierung auf grobstrukturierter Asphaltdeckschicht.
Menge: 25120,000 m
Zuordnung: 131

*Hinweis*
Im Bereich der Leitlinie

**01.01.0004 Längsmarkierung Typ II herstellen durchg.Fb.begr.*Breite 0,15 m mit Vormarkierung*Kaltspritzplastik grobe Nachstreum.*P 7 grobstr. Decke**
StL-Nr. 22113150512141021
Längsmarkierung Typ II einschl. evtl.
Sperrflächenumrandung als endgültige Markierung herstellen. Abgerechnet wird der markierte Strich, bei
Doppelstrichen zwei Striche.
Durchgehend als Fahrbahnbegrenzung.
Strichbreite = 0,15 m.
Strich mit Vormarkierung.
Markierungssystem aus reaktivem Stoff, spritzbar (Kaltspritzplastik).
Als System mit groben Nachstreumitteln.
Verkehrsklasse = P 7.
Markierung auf grobstrukturierter Asphaltdeckschicht.
Menge: 4186,670 m
Zuordnung: 131

USt %: 19,00
